# Nutzbarmachung Sägewerk Wiesenburg
Angebotsaufforderung (GAEB DA XML 3.2, DA83)
Projekt: 8.98
Währung: EUR
Vergabeart: Offenes Verfahren
Eröffnung: 15.04.2026
Abgabeort: Vergabeportal online; ;
Ausführungsbeginn: 06.07.2026
Ausführungsende: 06.09.2026
Erstellt mit: GXML Toolbox V3.3 R20220330, ORCA AVA 25.0.5 - Professional Edition 25.00.05, 26.02.2026

## Projektbezogene Erläuterungen und Vorbemerkungen
Leistungen dieses LVs

Zimmermanns- und Dachdeckerarbeiten

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
Vorhaben: Sanierung und Umnutzung des ehem. Sägewerks im "KoDorf" Wiesenburg als Ort zum gemeinschaftlichen Zusammenleben und Arbeiten

Das Sägewerk ist das ehemalige industrielle Kernstück auf dem Areal, der Betrieb wurde 1992 eingestellt. Seither ist es verwahrlost. Es befindet sich heute im Eigentum der Gemeinde Wiesenburg/ Mark.

Das Sägewerk wird zum Zentrum des sogenannten ‚KoDorfes Wiesenburg‘. Bei der Sanierung und Umnutzung des Sägewerks handelt es sich um ein Projekt, das gemischte Nutzungen ermöglicht:

- Begegnungsstätte mit gemeinschaftlich nutzbaren Räumen, wie einen Coworking-Bereich, Veranstaltungsräumen bis max 199 Personen und Kochmöglichkeiten
- Der nördliche Anbau bleibt zunächst ungenutzt
- Das DG, das im östlichen Bereich vorhanden ist wird nur als Rohbau für eventuelle spätere Nutzungen hergerichtet

Das Gebäude wird für die Bürger der Gemeinde Wiesenburg/ Mark, der umliegenden Gemeinden als auch für die Bewohner des KoDorfes nutzbar gemacht.

Zufahrt : Die Haupterschließung des Geländes erfolgt von der B107 von Westen über den gemeinsam mit dem KoDorf genutzten Weg, der aktuell als Baustrasse hergerichtet ist. Zudem entsteht ein Fußweg direkt zum Bahnhof. Das Gebäude ist freistehend und hat ausreichend Fläche für Baustelleneinrichtung, die in Absprache mit dem AG genutzt werden kann.

Die Baustelleneinrichtung wird gemeinsam mit dem Rohbau vergeben und für die Dauer der Bauarbeiten vorgehalten. Sie beinhaltet eine Umzäunung, Baustrom- und Bauwasser und Toilettencontainer, die von allen Gewerken gemeinsam genutzt werden können.

Arbeitsgerüste: Ein Gerüst für Dach- und Fassadenarbeiten wird beim Gewerk Zimmermanns- und Dachdeckerarbeiten ausgeschrieben und vorgehalten. Für die Arbeiten im Inneren des Gebäudes, die im großen Hauptraum im Firstbereich teilweise in einer Höhe bis zu 9,5-10m stattfinden müssen, sind mobile Rollrüstungen und Steiger erforderlich. Diese mobilen Steighilfen sowie weitergehende Baustelleneinrichtung müssen vom AN -sofern in den Leistungsbeschreibungen des jeweiligen LV nicht explizit ausgeschrieben- in die Einheitspreise bzw. in die entsprechende Position zur Baustelleneinrichtung einkalkuliert werden. Arbeitsschutzmaßnahmen und persönliche Schutzausrüstung sind für viele Arbeiten dieses LVs zu berücksichtigen, z.B. durch Arbeiten in großen Höhen oder durch Umgang mit gefährlichen Stoffen (z.B. schadstoffhaltige Holzschutzmittel an vorhandenen Holzkonstruktionen, die bearbeitet oder entsorgt werden müssen.Die notwendigen Mehraufwände müssen in die Einheitspreise bzw. in die entsprechende Position zur Baustelleneinrichtung einkalkuliert werden.

Sichtigkeit von Mauerwerk und Holzbauteilen
Entgegen häufig üblicher Gestaltungsstrategien bleiben bei diesem Projekt das rohe, teils beschädigte Mauerwerk und die Haupttragglieder des imposanten Holztragwerks ohne weitere Bearbeitung sichtbar - sie werden weder umfangreich ausgebessert, noch irgendwie beschichtet oder anderweitig bekleidett. Aus diesem Grund sind sie wie fertige Oberflächen zu behandeln, nicht zu beschriften, grob zu bearbeiten usw.. Alles bleibt sichtbar und von Baufirmen verursachte Schäden werden entsprechend reklamiert. Im Zweifelsfall ist Rücksprache mit den Architekten zu nehmen.

Bezeichnungen
Außer der "großen Halle", die den Hauptraum unterhalb des Höheren Satteldachs bezeichnet, gibt es die "Kleine Halle", die die Raumbereiche unter dem niedrigeren Satteldach des historischen Altbaus benennt. Der nördliche Anbau aus DDR-Zeiten ist nicht Teil der aktuellen Baumaßnahme.

## Planungsunterlagen
Unterlagen zum LV:

Planunterlagen:
1.) Ausführungsplanung Architekt in "8.98_Ausführungspläne mit Baueinrichtung.pdf":.)

- 00 05 004-Baustelleneinrichtungsplan
- 00 05 101-Grundriss  Kellergeschoss mit Darstellung Auffüllmaßnahmen
- 00 05 100-Grundriss  Erdgeschoss
- 00 05 120-Grundriss  Dachgeschoss
- 00 05 202-Schnitte
- 00 05 300 Ansichten

2.) Statik STB Ingenieure vom 10.07 25
3.) Konstuktionspläne STB Ingenieure k01-S01 aus 11-25

-
Bestandsinformationen

4.) Fotodokumentation

Alle 4 Unterlagen werden als pdf zur Verfügung gestellt.

## Urkalkulation
Urkalkulation

Auf Aufforderung durch den AG ist die Urkalkulation einzureichen.
Die Urkalkulation muss die den Einheitspreisen zugrundeliegenden
- Einzelkosten der Teilleistungen und die darauf bezogenen Ansätze für die
- Gemeinkosten, sowie
- Wagnis und Gewinn enthalten.

## 20 Zimmerer- und Dachdeckungsarbeiten

### Titel 01 Gerüstbau

*Hinweis: Gerüstarbeiten für die Arbeiten dieses Leistungsverzeichnisses:*
1. Gerüsttyp und Grundkonstruktion

Gerüstart: Arbeits- und Schutzgerüst (Fassadengerüst) nach DIN EN 12811-1, Lastklasse 4 (für schwere Belastung, z. B. Maurerarbeiten, Dachdeckerarbeiten, PV-Montage, Blitzschutz, Materiallagerung).
Höhe: Traufhöhe bis 6 m, Firsthöhe bis 10,5 m.
Dachüberstand: Bis 1 m: Gerüst muss entsprechend auskragen oder mit Konsolen an die Fassade angebunden werden. Vorgeschlagen werden an den Längsseiten je eine Konsolverbreiterung 50cm nach innen (für Arbeiten an der Fassade) und aussen (zur Gewährleistung des Fallschutzes)/ auf den Giebelseiten Konsolverbreiterung der Rüstung 0,7m nach innen (für Arbeiten an der Fassade) .

2. Lastklasse 4 - Anforderungen

Belastbarkeit: = 3,0 kN/m² (gleichmäßig verteilt), punktuell bis 5,0 kN (z. B. für Materiallagerung, Betonsteine, Dachziegel).
Konstruktion: Rohrgerüst (Systemgerüst) mit diagonalen Aussteifungen, Ständerabstand max. 2,5 m, Belag aus Holz oder Aluminium (rutschfest, DIN 4420-1).
Material: Stahlrohre, Alu-Kupplungen, Belag mind. 30 mm dick, seitliche und stirnseitige Geländer (1,0 m hoch, Zwischenholm).

3. Treppen und Zugänge

4 Treppentürme: Mindestens eine Treppe pro 25 m Gerüstlänge und pro Geschoss (DGUV Regel 101-011).
Ausführung: Fest eingebaute Treppen mit Podesten, Handlauf beidseitig, Neigung max. 60°, Stufenbreite mind. 60 cm.
Zugang: Sichere Zugänge zu allen Arbeitsbereichen, auch auf Dachschrägen.

Auf allen 4 Seiten wird je 1 Treppenturm vorgeschlagen. An den Giebeln für je über 3 bzw.4 Gerüstlagen, an den Längsseiten für je 2 Gerüstlagen.

4. Konsolkonstruktionen

wie unter 1. beschrieben, fachgerecht gesichert.

5. Dachfangnetze

Anordnung: Unter dem Dachüberstand, seitlich und stirnseitig, Netzbreite mind. 3 m, Maschenweite max. 100 mm (DIN EN 1263-1).
Befestigung: An Gerüststielen oder Konsolen, Spannseile und Karabinerhaken.
Zweck: Auffangen von herabfallenden Materialien (Ziegel, Werkzeuge) und Personen.

6. Tordurchfahrtsüberbrückung ca.4m bei der Einbringöffnung Nordfassade. Sicherung der Zugänglichkeit der markierten Zugänge durch entsprechende Anordnung der Gerüstständer.

Ausführung: Brückenkonstruktion über Toren, statisch berechnet für Lastklasse 4.
Höhe: Mind. 4,0 m lichte Durchfahrtshöhe, seitliche Geländer.
Material: Stahlträger mit Holz- oder Aluminiumbelag, ggf. mit Klapp- oder Schiebemechanismus.

7. Gerüste auf Dachschrägen

Konstruktion: Spezielle Schräggerüste oder Dachleitern mit seitlichen Haltegriffen.

Arbeitsbreite: Mind. 60 cm, rutschfeste Beläge, seitliche Geländer.

Dachschrägen: Gerüst auf der Dachschräge zwischen den beiden südlichen Dachflächen für Arbeiten an der dortigen Fassade und als Absturzsicherung für Arbeiten am höher liegenden Dach.
mit speziellen Schrägstützen, Gitterträgeren oder Dachhaken nach Bietervorschlag, rutschfeste Beläge.

8. Aufmaßregeln

Grundfläche: Gerüstfläche = Fassadenfläche + 1 m Überstand (Arbeitsbreite).
Höhe: Traufhöhe + 1 m (Geländer) + ggf. Dachüberstand.
Dachschrägen: Länge der Schräge + 1 m (Sicherheitsbereich).
Treppen/Brücken: Separat aufmessen, inkl. Podeste und Geländer.
Dokumentation: Aufmaßskizze mit Maßen, Höhen, Konsolen, Treppen, Netzen.

9. Planungserfordernisse / Arbeitsschutz

Die Rüstung ist fachgerecht zu planen und die Planung dem SiGeKo zur Freigabe vorzulegen.

Mitnutzung fremder Gewerke ist vorzusehen:

10. Rechtliche Grundlagen

DGUV Regel 101-011: Gerüste im Bauwesen.
TRBS 2121: Gefährdungen durch Absturz.
DIN EN 12811-1: Temporäre Konstruktionen für Bauwerke.
DIN 4420-1: Arbeitsgerüste - Allgemeine Anforderungen.
ArbSchG, BaustellV: Arbeitsschutz auf Baustellen.

Reihenfolge:

- Abbruch Rohbau ohne Rüstung
- Nach Demontage Bauzeitsicherung: Gerüststellung
- Mauererarbeiten an Mauerkronen
- Horizontalsperre
- Zimmererarbeiten
- Dachdecker/ PV- / Blitzschutzarbeiten
- Bodenplattenabdichtung
- Demontage Gerüst Längsseiten
- Fensterbau
- Fensteranschlüsse Mauererseitig
- Demontage Rest
- Montage Tore Giebel

#### Bereich 01.01 Arbeits- und Schutzgerüst

**01.01.1 Flächen prüfen, Tragfähigkeit, Ebenheit**
Einzurüstende Flächen auf Tragfähigkeit und Ebenheit prüfen, z. B. Beton, Putz, Mauerwerk.
Ist die Tragfähigkeit / Ebenheit nicht ausreichend, ist der Bauherr darüber zu informieren.
Menge: 900,000 m²

**01.01.2 Planenabdeckung unter dem Gerüst**
Abdecken des Gerüstaufstellbereichs mit PE-Planen, wandseitig in ca. 1,00 m Höhe am Gebäude befestigen.
Grundeinsatzzeit bis 4 Wochen.
Planenbreite: ca. 2,50 m
Menge: 1,000 m²

**01.01.3 Gerüst, Unterbau mit Bohlen**
Gerüstunterbau für den Ausgleich von Unebenheiten in der Aufstandsfläche der Gerüste. Höhenausgleich durch Unterlage von Bohlen.
Menge: 25,000 m

**01.01.4 Arbeits und Schutzgerüst aufbauen und abbauen**
Arbeitsgerüst als flächenorientiertes Standgerüst, Stahlrohrkupplungsgerüst DIN 4420 Teil 1 und 3,

Breitenklasse W09 / Lastklasse 4, Höhenklasse 1
Gebrauchsüberlassung und Einrüstung für
- eigene Leistung
- Maler

Die Fassadenflächen sind rechtwinklig zueinander stehend.
Der Gerüstabstand vom Belag zur Fassade ca. 130 cm (Dachüberstand)

Das Gebäude ist eingeschossig und hat eine Traufhöhe von ca. 6,0 m und eine Firsthöhe von ca. 10,0 m

Das Gerüst steht auf dem Boden um das Gebäude und in kleinen Teilen auf dem Dach der kleinen Halle (Zulagenposition).

Gerüst aufstellen und abbauen auf dem Gelände / Dächer,

Incl. Leitergang an jeder Hausseite
Höhe oberste Gerüstlage: ca. 5,0 m am der Traufseite und ca. 9,0 m an der Giebelseite

Grundstandzeit: 4 Wochen

Vorhalten nach der Grundstandzeit in gesonderter Position.
Menge: 1100,000 m²

**01.01.5 Gerüst vorhalten**
Arbeitsgerüst über die Grundstandzeit von 4 Wochen hinaus vorhalten.
Vorhaltung je 1m²/Woche

Hier für 12 Wochen
Menge: 13200,000 m²Wo

**01.01.6 Absicherung Giebelansicht**
*** Pauschalposition
*** Bedarfsposition ohne GB
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Bereitstellen eines Arbeitsgerüsts/ Absturzsicherung der in der Grafik blau hervorgehobenen Giebelfläche zwischen der höheren und niedrigeren Dachfläche im Zusammenhang der sonstigen Gerüstarbeiten dieses LV. Die Arbeitsgerüsts/ Absturzsicherung muss folgende Funktionen erfüllen:
- Arbeitshilfe für Arbeiten an der blau hervorgehobenen Fassade und am Dachüberstand darüber
- Arbeitsschutz für die entsprechenden Arbeiten

Beider Kalkulation kann davon ausgegangen werden, dass Sparren und Schalung der niedrigeren Dachfläche verlegt sind und die Fassadenrüstung im grün hinterlegten Bereich steht.
Das Arbeitsgerüst muss geieegnet sein, weitergehende Arbeiten am unteren Dach (Trapezblecheindeckung) nicht zu behindern.
Die Auswahl des geeigneten Gerüsttechnik ist dem Bieter innerhalb der geltenden Arbeitsschutzvorschriften und der vorgenannten Funktionsanforderungen freigestellt. Sind für die angefordetern Zwecke Änderungen am Gerüst während der Vorhaltezeit erforderlich, sind diese einzukalkulieren. Die Vorhaltezeit ist vom Bieter selbst zu wählen und 14 Tage Fremdgewerkenutzung einzukalkulieren. Hierfür ist der Bauleitung rechtzeitig ein Zeitfenster zu benennen, das diese mit dem Fassadengewerk abstimmen kann.
Menge: 1,000 psch

**01.01.7 Dachdeckerfangschutz**
Ausbau des längenorientierten Standgerüsts als Fassadengerüst zum Dachfanggerüst gemäß DIN 4420-1, mit Schutzwand aus Netzen.

An den Traufseiten
Menge: 110,000 m

**01.01.8 Dachdeckerfangschutz vorhalten**
Hier für 12 Wochen
Menge: 1320,000 m/Wo

**01.01.9 Innengeländer**
Innengeländer als Absturzsicherung mit dem Gerüst aufbauen

Die Innengeländer als Absturzsicherung nach Innen wegen des großen Abstandes zur Fassade (Dachüberstand).
Menge: 310,000 m²

**01.01.10 Innengeländer vorhalten**
Hier für 12 Wochen
Menge: 3720,000 mWO

**01.01.11 Aufbau / Abbau Gerüsttreppenturm, einläufig 4 Wo H 5,0 m**
Aufbauen und Abbauen einer Gerüsttreppe, einläufig, einschl. Grundeinsatzzeit (4 Wochen),
Verankerung am Gerüst, Treppenaufgang von Standfläche bis zur obersten Gerüstlage, Höhe ca.5,0 m, Laufbreite (Stufenlänge) über 0,75 bis 1 m, mit Podesten alle 2 m Höhe.
Menge: 1,000 St

**01.01.12 Verlängerung über Grundstandzeit Gerüsttreppe**
Verlängerung der vorigen Position über die Grundstandzeit hinaus.
Menge: 12,000 Wo

**01.01.13 Schutz der Dachdeckung der kleinen Halle**
Schutz der Abdichtung gegen Beschädigung und Verschmutzung durch geeignete Maßnahmen nach Wahl des AN.
Menge: 10,000 m²

**01.01.14 Innenkonsolen, 100,0 cm**
innenseitig zwischen den oberen beiden Gerüstlagen an den Trauf- und Ortgangseiten
Menge: 155,000 m

**01.01.15 Innenkonsolen vorhalten**
Arbeitsgerüst der Vorposition über die Grundstandzeit von 4 Wochen hinaus vorhalten.
Vorhaltung je 1m²/Woche

Die Vorhaltung wird bis zur Freimeldung der abgebauten Konsolen vergütet.
Menge: 1860,000 mWo

**01.01.16 Gerüstüberbrückung bis 4,0 m Länge**
Überbrückung in vorbeschriebenen Gerüst nach Wahl des AN, bestehend aus 2 Gitterträgern, lichte Höhe über der Standfläche bis 4,0 m, über Hauszugängen.
Einschl. Gerüstlage in Überdeckungshöhe
Grundstandzeit: 4 Wochen
Menge: 4,000 Stk

**01.01.17 Gerüstüberbrückung vorhalten**
Gerüstüberbrückung über die Grundstandzeit von 4 Wochen hinaus vorhalten.
Vorhaltung 1St/Woche
Menge: 48,000 StWo

**01.01.18 Facharbeiterstunden**
für unvorhergesehene Arbeiten, nur auf besondere
Anweisung der Bauleitung
Menge: 10,000 h

**01.01.19 Bauhelferstunden**
für unvorhergesehene Arbeiten, nur auf besondere
Anweisung der Bauleitung
Menge: 10,000 h

#### Bereich 01.02 Wetterschutzmaßnahmen

*Hinweis: Hinweis*
Das nachfolgende Wetterschutzdach soll nur im Bedarfsfall zum Einsatz kommen, wenn Wetterverhältnisse und Bauablauf dies zwingend erfordern. Grundsätzlich wird davon ausgegangen, dass die Schalung oberhalb der Sparren immer stets nur soweit hergestellt wird, dass die Dampfbremse am gleichen Tag soweit hergestellt werden kann, dass Sie als Notabdichtung fungieren kann. Temporäre Befeuchtungen des Dachstuhls und des darunter liegenden Rohbaus sind tolerierbar.

**01.02.1 Liefern und Montieren eines Wetterschutzdaches zum Schutz**
*** Pauschalposition
*** Bedarfsposition ohne GB
Liefern und Montieren eines Wetterschutzdaches zum Schutz des eingerüsteten Bestandsgebäudes vor Niederschlag, Wind und Witterungseinflüssen während der Baumaßnahme. Das Wetterschutzdach ist auf dem vorhandenen, gemäß Gliederungspkt. 20.01.01 bereits erstellten Arbeitsgerüst aufzulagern und statisch nachzuweisen. Sofern dort ergänzende statische Maßnahmen erforderlich werden, ist dies in diese Position mit einzukalkulieren.

Ausführung als vollflächige, wasserdichte Überdachung mittels verzinkter Stahlrohrkonstruktion oder gleichwertiger Trägerkonstruktion mit Dacheindeckung aus witterungsbeständiger, UV-stabilisierter Gewebeplane oder Trapezprofiltafeln (mind. 0,5 mm Materialstärke). Dachneigung mindestens 5°, Entwässerung über angeschlossene Fallrohre geordnet abzuleiten. Ausführung gemäß DIN 4420, TRBS 2121 sowie den allgemein anerkannten Regeln der Technik. Standsicherheitsnachweis durch den AN beizubringen. Vorhalten während der gesamten Bauzeit, Anpassungen bei Gerüstumbauten inbegriffen, fachgerechter Abbau und Entsorgung nach Abschluss der Maßnahme.
Menge: 1,000 psch

**01.02.2 Wetterschutzplanen**
*** Bedarfsposition ohne GB
Liefern, Montieren, Vorhalten und wiederholtes Auf- und Abschlagen von Wetterschutzplanen auf dem bestehenden Sparrendach des Bestandsgebäudes zum Schutz der offenen Dachflächen und der darunter liegenden Räume vor Niederschlag und Witterungseinflüssen während der laufenden Dachdeckerarbeiten. Die Planen sind als witterungsbeständige, wasserdichte, UV-stabilisierte Gewebeplanen (PE oder PVC-beschichtet) auszuführen und firstseitig sowie traufseitig sicher zu befestigen, sodass ein Abrutschen oder Abheben durch Windeinwirkung ausgeschlossen ist. Befestigung ohne Beschädigung der vorhandenen Dachkonstruktion. Das wiederholte Umsetzen und Anpassen der Planen entsprechend dem Baufortschritt ist in der Leistung eingeschlossen. Ausführung gemäß den anerkannten Regeln der Technik sowie den einschlägigen Arbeitsschutzvorschriften (TRBS 2121, DGUV Vorschrift 38). Vorhaltezeitraum: gesamte Dauer der Dacharbeiten gemäß Bauzeitenplan.
Menge: 100,000 m²

### Titel 02 Weitere Baustelleneinrichtung/ Sicherungen

**02.1 Baustelleneinrichtung für die eigene Leistung und Hifmittel für die Positionen dieses LVs**
*** Pauschalposition
Baustelleneinrichtung für die eigene Leistungen dieses LVs. In diese Komplettleistungen sind aller eforderlichen Hilfsmittel ainzukalkulieren, die in diesem LV nicht bereits in separaten Positionen ausgeschrieben sind (siehe Titel Gerüstbau und Folgeposition Fangnetz)
Hier vorzusehen sind unter anderem:
- Mobilkran
- Telekopbühnen, Steiger, Rollrüstungen für den Innenbereich
- Sonstige Baustelleneinrichtung
- Begleitung und Dokumentation der Arbeitsschutzmaßnahmen durch eine zugelassene Fachkraft für Arbeitssicherheit
Menge: 1,000 psch

**02.2 Auffangnetz Große Halle**
Auffangnetz in Ebene der Deckenbalken und / oder der Balkenebene 2.
Auffangnetz zwischen die Querbalken gespannt. Die Netze können an den Balken befestigt werden.

Sie dienen dem Schutz der Arbeiter bei Arbeiten am offenen Dachstuhl

Maschenweite quatradtisch 10 x 10 cm
knotenlos aus Polypropylen, hochfest

Muss der
BGR 179, DGVU Regel 101-011
und der
DIN EN 1263-1
entsprechen

Netzklasse: A2

Schutzsystem: S
Menge: 750,000 m²

### Titel 03 Große Halle

#### Bereich 03.01 Konstruktiver Holzbau große Halle

**03.01.1 Umbau von Holzstützen**
Umbau vorhandener Holzstützen (Einkürzen und Anschließen an bauseitig neu zu errichtendes Fundament) gemäß Statik.

Lage: Kreuzungspunkte Achsen D/4, D/5

Stütze D/4: 20 x 20 cm
Stütze D/5: 26 x 26 cm

Ausführung:
Die Stützen sind vom Gewerk Rohbau durch Streben lastfrei gemacht.
Der Rohbauer baut unter den Stützen einen Pfeiler 50 x 50 cm bis auf OK Pfeiler -0,22 (OK Bodenplatte)
Die Bestandsstütze wird am Fuß auf Höhe ca. +/- 0,00 abgeschnitten.
Zum Betonpfeiler wird ein Passstück des gleichen Querschnitts aus KVH C24, Gl 28c mit 30 mm Fuge angesetzt und an allen 4 Seiten mit der Bestandsstütze verlascht und provisorisch unterkeilt.

Der Spalt zum Betonpfeiler wird mit expansiven Unterstopfmörtel verfüllt.
Menge: 2,000 St

**03.01.2 Fusspfetten 18/20 erneuern**
einbauen und verankern

Abbruch alte Holzpfette bauseits
Holzlieferung in separaten Positionen

Neue Pfettenhölzer abbinden, liefern und einbauen.
Längsverbindungen handwerklich konstruktiv.
Zum Mauerwerk ist eine Bitumenbahn einzulegen.
Lagesicherung handwerklich konstruktiv.
Menge: 66,000 m

**03.01.3 Liefern von Bauholz sichtbar (Sparren, Wechsel)**
Querschnitte: 10 / 24 cm uns 12/24cm
Qualität KVH C24, NKL1
Menge: 30,000 m³

**03.01.4 Abbund von Bauholz sichtbar (Sparren, Wechsel, Pfetten, etc.)**
Abbund von Bauholz für sichtbare (Si) Dachkonstruktion durch Abbinden, Aufstellen und Verlegen, inkl. aller Anschlüsse und Auswechslungen. Kleineisenteile, soweit es Besondere Leistungen sind, Lieferung von Bauholz gesondert.
Querschnitte Sparren: 10 / 24 cm und 12 / 24cm
Einsatzorte: Vorwiegend Dachsparren, die auf der vorhandenen Holzkonstruktion so zu montieren sind, dass oberhalb kein weiterer Höhenausgleich erforderlich wird.
Menge: 1200,000 m

**03.01.5 Pfettenverstärkung**
In der Statikberechnung wurde festgestellt, dass die Bestands-Mittelpfetten in den vier Endfeldern aufgrund
der ungewöhnlich großen Spannweite von über 5m nicht ausreichend tragfähig sind. Die Pfetten weisen dort auch augenscheinlich eine größere
Durchbiegung auf. Die Pfetten werden nach Rückbau der Dachkonstruktion durch ein
einseitig angelaschtes U-Profil verstärkt. Die Verstärkung erfolgt im Feld von Kopfband zu
Kopfband.
Materialangabe Bestandspfette: b/h = 18/20cm C24 NKL1
Verstärkung einseitig mit U-240 S235
+ 4 Dü Ø80 - C11, Passbolzen Ø20 S235
+ 2 Dü Ø95 - C11, Passbolzen Ø24 S235 an den Enden (über Kopfbänder)
Oberflächenbeschichtung: feuerhemmend mit Decklack im Farbton DB 703
- Achtung: Bestandszapfen des Kopfbands nicht beschädigen
- konstruktive Ertüchtigung der Kopfbandanschlüsse mit Schubhölzern ist in den EP mit einzukalkulieren.

Gemäß Statik Pos. 03.2 Mittelpfette 18/20
+ einseitige Verstärkung mit U 240
Menge: 25,000 m

**03.01.6 Riegelverstärkungen beim Innengebinde**
Die oberen Riegel der vier Innengebinde müssen gemäß Statik Pos. 4 beidseitig mit Kantholz b/h=6/20cm  verstärkt werden.
Riegelverstärkungen mit Schrauben VG 6x120, 2-reihig im Abstand von 10cm verschrauben.
Holz in gesonderter Position, alle anderen Leistungen sind hier als Komplettleistung für die Abrechnung "beidseitige" Verstärkung einzukalkulieren.
Menge: 40,000 m

**03.01.7 Brettsperrholz, Fichte/Tanne/Kiefer, 6cm, liefern (Dachüberstand) und einbauen**
Brettsperrholz, mehrschichtig massiv aufgebaut, verleimt, aus Nadelholz mit beidseitig glatten, fugenlosen Holzoberflächen, liefern und einbauen.
Befestigung nach Wahl des AN; wenn sichtbar, dann regelmäßig.
Holzart: Fichte / Tanne / Kiefer
Festigkeitsklasse: C24 (Fichte)
Lagen: 5
Leimtyp: I
Nutzungsklasse: 1
Emissionsklasse: E1 (DIN 16516-2020)
Oberfläche: gehobelt und geschliffen
Dicke: 6 cm
Menge: 200,000 m²

**03.01.8 Bauschnittholz sägerau**
Bauschnittholz aus Kantholz für Zimmerarbeiten sägerau, liefern, Abbund gesondert.
Holzart: Fichte / Tanne / Kiefer
Sortierklasse: S 10 nach DIN 4074-1
Holzfeuchte: max. 20 %
Festigkeitsklasse: C 24
Einsatzort: Insbes. Fusspfetten 18/20
Abbund in Pos. 03.02.06
Menge: 2,376 m³

*Hinweis: Hinweis*
Sofern Holz im Bereich des zu erhaltenden Dachstuhls ersetzt werden muss, soll dieses optisch an den Bestand angepasst werden. Hierfür ist die vorangegangene Position vorgesehen. Im Falle der Erforderlichkeit ist hierfür eine 1qm große Musterfläche anzufertigen.

Sofern im Bereiche mit gehobeltem Holz ergänzt werden sollen gilt hier sinngemäß das Gleiche.
Im Falle der Erforderlichkeit ist hierfür eine 1qm große Musterfläche anzufertigen.

**03.01.9 Zulage Sichtholzbereiche gebürstet**
Sparrenköpfe, etc, die sichtbar bleiben sollen gebürstet werden.

empfohlenes Verfahren:
Drahtbürste auf rotierenden Kopf (z.B. Flex, etc)
Durch das Bürsten sollen neue Hölzer dem Bestand in der Struktur angepasst werden.

Gewähltes Verfahren AN:

'.........'
Menge: 1,000 m²

**03.01.10 Zulage gehobelt**
wie vor, jedoch Sichtflächen glatt gehobelt gehobelt.
Menge: 1,000 m³

**03.01.11 Sanierung Bestandskonstruktion: Stehendes Blatt**
Herstellung eines stehenden Blattes, Überbelattungsbereich ca. 1-1,5m, inkl. Verbolzung. Komplettleistung inkl. Verbindungsmittel gemäß Statik, Holz in seprater Position.

Einsatzorte: Tragende Teile der Dachgebinde
Menge: 10,000 St

#### Bereich 03.02 Schalung, Dämmung und Dachbelag große Halle

**03.02.1 Schalung Rauhspund N+F gehobelt**
Dach-Sichtschalung aus Rauspund auf vorhandene Dachkonstruktion.
Holzart: Fichte / Tanne
Holzfeuchte: max. 20 %
Brettdicke: 24 mm
Brettbreite: 160 mm
Befestigungsmittel: von oben genagelt
Menge: 950,000 m²

**03.02.2 Windrispenband Pos. 6 der Statik**
z.B. BAN1540 oder glw. liefern und fachgerecht montieren.
Menge: 140,000 m

**03.02.3 Dampfbremse/ Notdichtung**
Dampfbremse aus PE-Kunststofffolie auf Dachschalung, Stoßüberlappung 10 cm, luftdicht abgeklebt.
Äquiv. Luftschichtdicke Sd: ca. 15 - 20 m
Auch zum Einsatz als Bauzeitdichtung mit entsprechender Sicherung und Mauerwerksüberlappung zu verarbeiten.
Menge: 975,000 m²

**03.02.4 Holzfaserdämmstoff 220mm**
Wärmedämmung aus klemmfähigen Holzfaserdämmstoff-Platten, dicht gestoßen als Aufsparrendämmung.
Dämmung: Holzfaserdämmung
Anwendungstyp: DZ
Wärmeleitfähigkeit (Bemessungswert): 0,038 W/(mK)
Anzahl der Lagen: 1-lagig
Baustoffklasse: A1
Brandverhalten: E
Dicke Dämmstoff: 220 mm

Angeb. Fabrikat:

'.........'

Richt-Fabrikat:

'.........'
Menge: 950,000 m²

**03.02.5 Obere Dämmlage Weichfaser 60mm**
Holzfaserdämmplatte, wasserabweisend (wa), als oberer Abschluss von Aufdachdämmsystem.
Unterkonstruktion: Holzfaserdämmplatte

WLG: 050
Dämmdicke: 60 mm

gewähltes Fabrikat:

'.........'
Menge: 950,000 m²

**03.02.6 Konterlattung auf Aufsparrendämmung 4/6cm**
Konterlattung aus ungehobelten Latten aus Nadelholz auf Aufsparrendämmung mit geeigneten Spezialverschraubungen gemäß Herstellervorgaben inkl. Höhenausgleich bis 20 mm.
Holzart: Fichte / Tanne / Kiefer
Holzfeuchte: max. 20 %
Güteklasse: I
Querschnitt: 40/60 mm
Menge: 1000,000 m

**03.02.7 Dachlattung 3/5cm**
Dachlattung auf vorhandene Dach- oder Holzunterkonstruktion.
Holzart: Fichte / Tanne / Kiefer
Holzfeuchte: max. 20 %
Sortierklasse: S 10
Lattenweite: ca. 310 - 350 mm
Querschnitt: 30/50 mm
Menge: 975,000 m²

**03.02.8 Verlegeplan für Trapezblechdeckung**
*** Pauschalposition
- Erstellen von Verlegeplänen, mit Darstellung von Aufkantungen, An- und Abschlüssen, insbesondere der Ortgänge, First, Traufe, Dachfenster
Menge: 1,000 psch

**03.02.9 Ergänzung der Statik**
*** Pauschalposition
- Ergänzung der bauseitigen Statik durch Nachweise, z.B. bezüglich Windsogverankerung
Menge: 1,000 psch

**03.02.10 Dachdeckung Trapezblech**
Dachdeckung als Trapezblechkonstruktion herstellen wie folgt:

- Ausbildung der Trapezbleche als Schubfeld (Scheibe) für horizontale Lasten
- alle Bleche feuerverzinkt
- Oberseite: Alu- Zink- Beschichtung, farblos sichtbar
- Unterseite nicht sichtbar
- Zuschnitt gemäß der tatsächlichen Dachform
Dachdeckung: Trapezblech
Unterkonstruktion: Holz/Stahl
Stützweite: siehe Planung Statik und Architekt
Stahlgüte: min. S320GD
Ausführungsklasse: EXC2
Korrosivitätskategorie: C3
Schutzdauerklasse: VH
Trapezprofil: 35/207 mm
Blechdicke: 0,75 mm

Angeb. Fabrikat:

'.........'
Menge: 975,000 m²

**03.02.11 Ortgangdetail**
Komplettleistung Ausbildung des Ortgangdetails, nach Material und Farbigkeit passend zur Dachdeckung, inkl. aller Anschlüsse, Anfangs- und Endstück.
Menge: 46,000 m

**03.02.12 Firstdetail**
Komplettleistung Ausbildung des Firstdetails, nach Material und Farbigkeit passend zur Dachdeckung, inkl. aller Anschlüsse, Anfangs- und Endstück.
Menge: 35,000 m

**03.02.13 Traufdetail**
Komplettleistung Ausbildung des Traufdetails, Dachrinne als Hängedachrinne im Gefälle, mit Rinnenhaltern und Dachrinnenverbindern an der Traufe montiert., inkl. Traufbohle, Einlaufbleche, aller Anschlüsse, Anfangs- und Endstück, erforderl. Dehner.

Bauteil: Hängerinne
Rinnenform: halbrund
Werkstoff: Stahl verzinkt (VSt)
Wulstdurchmesser: Klasse X
Rinnenhalter: Stahl verzinkt, HA
Dicke Werkstoff: 0,65 mm
Nenngröße Dachrinne: 200 mm
Einbauort: Traufe, Schrägdach
Menge: 64,000 m

**03.02.14 Schneefang Aluminiumrohr**
Schneefangkonstruktion für Blechdach, bestehend aus, auf Dachfalzen befestigten, zweiteiligen, verzinkten Klemmlaschen und einem eingeschobenen Aluminiumrohr.
Rohrgröße: DN 25
Schneefanghöhe: ca. 100 mm

Angeb. Fabrikat:

'.........'
Menge: 64,000 m

**03.02.15 Dachdurchdringungen**
Komplettbauteil Dunstrohr mit Flansch und Haube, in Dachabdichtung eindichten, einschl. Anschluss an Rohrleitungsstrang.

Material Abdichtung: Passend zur Dachdeckung
Einbauteil: Dunstrohr

Dicke Blech: 0,7 mm
Nennweite: DN 100

Angeb. Fabrikat:

'.........'
Menge: 8,000 St

**03.02.16 Laufanlage, Dachtritte**
Laufsteg für Schornsteinfeger bestehend aus Verbindungsstücken an den Längsstößen, Laufroststützen, Befestigungslaschen und einer verstärkenden Lattenunterkonstruktion.
Bauteil: Laufsteg
Typ Standfläche: A
Klasse: K1
Material: Stahl, verzinkt
Breite: 250 mm

Angeb. Fabrikat:

'.........'
Menge: 31,000 m

**03.02.17 Fallrohre inkl. Bögen usw.**
Komplettbauteil Fallrohr bis l=5,8 lfm
Fallrohr für Dachentwässerungsanlagen und Dachrinnen, inkl.  Einlaufkasten/ Öffnung in der Rinne, 2x Bögen, Reinigungsöffnung, aller weiteren Zubehör- und Befestigungsteile, Anschluss an Grundleitung oberhalk OK Terrain
Untergrund: Mauerwerk Vollziegel
Bauteil: Fallrohr
Form: kreisförmig
Befestigung: Rohrschellen mit doppeltem Scharnier
Werkstoff: Titanzink (Zn)
Dicke Werkstoff: mind. 0,65 mm
Nenngröße: DN 100
Menge: 4,000 St

#### Bereich 03.03 Dachfenster

**03.03.1 Dachfenster inkl. Wechsel/ Dachanschlüsse**
Komplettleistung Dachfenster als Entrauchungsfenster inkl. Eindeckrahmen, materiell und farblich passend zur Dachdeckung, fachgerechter Anschluss an die Dach- und Unterdeckung, Dämmung und Dampfbremse.

Schnittstelle der Entrauchungstechnik ist das heraushängende Kabel, das im Weiteren vom Elektrogewerk bauseits anzuschließen ist.

Nenngröße 780 x 1398
Lichtöffnung: 0.72 m²
Luftöffnung:  0,81 m²
Aerodynamisch wirksame Öffnungsgröße: 0.59 m²

Produkt der Planung war:

VELUX Rauchabzugs-Dachfenster GGU MK08
ENERGIE PLUS --66

Angebotenes Produkt:

'.........'
Menge: 16,000 St

**03.03.2 Zulage Dachfenster 3-er**
Als Zulage zu den vorgenannten Dachfenstern

- Innerer Anschlussrahmen für drei nebeneinanderliegende Dachfenster aus Massivholz als handwerkliche Anfertigung angepasst an die Dachschalung.
- Erforderliche Auswechslung der Sparrenkonstruktion
Menge: 3,000 St

**03.03.3 Zulage Dachfenster 4-er**
Als Zulage zu den vorgenannten Dachfenstern

Innerer Anschlussrahmen für vier nebeneinanderliegende Dachfenster aus Massivholz als handwerkliche Anfertigung angepasst an die Dachschalung.
Menge: 1,000 St

### Titel 04 Kleine Halle

#### Bereich 04.01 Holzbau kleine Halle (komplett neu)

**04.01.1 Dachstuhl Pos. 20-25 der Statik**
Komplettleistung Dachtragwerk kleine Halle:
Liefern des Bauholzes
Abbund und Montage von Bauholz für sichtbare (Si) Dachkonstruktion durch Abbinden, Aufstellen und Verlegen, inkl. aller Anschlüsse und Auswechslungen. Kleineisenteile.
Menge: 10,000 m³

**04.01.2 Holzbalkendecke über EG "kleine Halle" - Auflagertaschen für Holzbalken**
Auflagertaschen, ca. 25 x 30 cm ins Bestandmauerwerk einstemmen. Tiefe ca. 25 cm
Glattstrich mit Kalk- Zementmörtel als Auflager

Auflagertaschen nach Einbau der Holzbalken allseitig ausmörteln. Kellenschnitt zu den Holzbalken
Menge: 55,000 St

**04.01.3 Holzbalkendecke über EG "kleine Halle" - Gurthölzer**
Qualität KVH C24, Gl 28c
Gurthölzer 8 x 20 cm aus Bauschnittholz
Verankerung an den Bestandswänden mit Injektionsanker Fischer FIS V + FIS A M 16,
e <= 1,66 m

oder Gleichwertig

Verankerungstiefe h>= 20 cm
Menge: 30,000 m

**04.01.4 Holzbalkendecke über EG "kleine Halle" - Holzbalken liefern**
Querschnitte: ca. 10 / 24 cm
Qualität KVH C24, Gl 28c
Menge: 9,000 m³

**04.01.5 Holzbalkendecke über EG "kleine Halle" - Holzbalken abbinden und einbauen**
Abbund von Bauholz für sichtbare (Si) Holzbalkendecke durch Abbinden, Aufstellen und Verlegen, inkl. aller Anschlüsse und Auswechslungen. Kleineisenteile, soweit es Besondere Leistungen sind, Lieferung von Bauholz gesondert.
Querschnitte: ca. 12 / 20 cm zbd 16 / 24 cm
Einsatzorte: Decke über EG kleine Halle
In die Mauertaschen einlegen
Auflager unterfüttern
Alle Balken eben in Waage verlegen
Menge: 325,000 m

**04.01.6 Verankerung der Streichbalken**
Verankerung der Streichbalken an den Stahlbeton- Ringbalken mit Winkelverbindern ABR 1005

oder gleichwertig
Menge: 10,000 St

**04.01.7 Gerbergelenk ausführen**
Bei den Holzbalken 16 / 24 cm
incl. Verbolzung gemäß Statik
Menge: 12,000 St

**04.01.8 OSB III Belag auf der Holzbalkendecke**
Plattenstärke 28 mm
mit Nut und Feder
Sichtbar von oben in die Deckenbalken geschraubt
Menge: 230,000 m²

**04.01.9 Brettsperrholz, Fichte/Tanne/Kiefer, 6cm, liefern (Dachüberstand)**
Brettsperrholz, mehrschichtig massiv aufgebaut, verleimt, aus Nadelholz mit beidseitig glatten, fugenlosen Holzoberflächen, liefern.
Holzart: Fichte / Tanne / Kiefer
Festigkeitsklasse: C24 (Fichte)
Lagen: 5
Leimtyp: I
Nutzungsklasse: 1
Emissionsklasse: E1 (DIN 16516-2020)
Oberfläche: gehobelt und geschliffen
Dicke: 6 cm
Menge: 117,300 m²

#### Bereich 04.02 Schalung, Dämmung und Dachbelag kleine Halle

**04.02.1 Schalung Rauhspund N+F gehobelt**
Dach-Sichtschalung aus Rauspund auf vorhandene Dachkonstruktion.
Holzart: Fichte / Tanne
Holzfeuchte: max. 20 %
Brettdicke: 24 mm
Brettbreite: 160 mm
Befestigungsmittel: .....
Menge: 295,000 m²

**04.02.2 Windrispenband Pos. 26 der Statik**
z.B. BAN1540 oder glw. liefern und fachgerecht montieren.
Menge: 80,000 m

**04.02.3 Dampfbremse/ Notdichtung**
Dampfbremse aus PE-Kunststofffolie auf Dachschalung, Stoßüberlappung 10 cm, luftdicht abgeklebt.
Äquiv. Luftschichtdicke Sd: ca. 15 - 20 m
Angeb. Fabrikat: .....
Menge: 300,000 m²

**04.02.4 Untere Dämmlage Weichfaser 220mm**
Holzfaserdämmplatte auf bauseits vorhandener Unterkonstruktion der Dachkonstruktion.
Bei der Verlegung die Stöße versetzt anordnen.
Unterkonstruktion: Dachschalung, Dampfbremse
Material: Holzfaserdämmplatte mit Zulassung
WLG: 039
Baustoffklasse: B2
Brandverhalten DIN EN 13501: E
Anzahl der Lagen: 1-lagig
Dämmdicke: 220 mm

Richt-Fabrikat: .....

STEICOtherm dry (220 mm)
Menge: 305,000 m²

**04.02.5 Obere Dämmlage Weichfaser 60mm**
Holzfaserdämmplatte, wasserabweisend (wa), als oberer Abschluss von Aufdachdämmsystem.
Unterkonstruktion: Holzfaserdämmplatte

WLG: 050
Dämmdicke: 60 mm

Richt-Fabrikat: .....

STEICOuniversal (60 mm)
Menge: 305,000 m²

**04.02.6 Konterlattung auf Aufsparrendämmung 4/6cm**
Konterlattung aus ungehobelten Latten aus Nadelholz auf Aufsparrendämmung mit geeigneten Spezialverschraubungen gemäß Herstellervorgaben inkl. Höhenausgleich bis 20 mm.
Holzart: Fichte / Tanne / Kiefer
Holzfeuchte: max. 20 %
Güteklasse: I
Querschnitt: 40/60 mm
Menge: 330,000 m

**04.02.7 Dachlattung 3/5cm**
Dachlattung auf vorhandene Dach- oder Holzunterkonstruktion.
Holzart: Fichte / Tanne / Kiefer
Holzfeuchte: max. 20 %
Sortierklasse: S 10
Lattenweite: ca. 310 - 350 mm
Querschnitt: 30/50 mm
Menge: 330,000 m²

**04.02.8 Dachdeckung Trapezblech**
Dachdeckung als Trapezblechkonstruktion herstellen wie folgt:
- Erstellen von Verlegeplänen, mit Darstellung von Aufkantungen, An- und Abschlüssen
- Ergänzung der bauseitigen Statik durch Nachweise, z.B. bezüglich Windsogverankerung
- Ausbildung der Trapezbleche als Schubfeld (Scheibe) für horizontale Lasten
- alle Bleche feuerverzinkt
- Oberseite mit Schutzschicht
- Unterseite farbig, nach Standardfarbkarte des Herstellers
- Zuschnitt gemäß der tatsächlichen Dachform
Dachdeckung: Trapezblech
Unterkonstruktion: Holz/Stahl
Stützweite: .....
Stahlgüte: min. S320GD
Ausführungsklasse: EXC2
Korrosivitätskategorie: C3
Schutzdauerklasse: VH
Trapezprofil: 35/207 mm
Blechdicke: 0,75 mm
Angeb. Fabrikat: .....
Menge: 330,000 m²

**04.02.9 Ortgangdetail**
Komplettleistung Ausbildung des Ortgangdetails, nach Material und Farbigkeit passend zur Dachdeckung, inkl. aller Anschlüsse, Anfangs- und Endstück.
Menge: 20,000 m

**04.02.10 Kehle zum Bauteil große Halle**
Komplettleistung Anschluss der Dachdeckung an seitlich aufgehendes Bestandsmauerwerk inkl. Kappleiste (Einschneiden und versiegeln)
Menge: 20,000 m

**04.02.11 Firstdetail**
Komplettleistung Ausbildung des Firstdetails, nach Material und Farbigkeit passend zur Dachdeckung, inkl. aller Anschlüsse, Anfangs- und Endstück.
Menge: 17,000 m

**04.02.12 Traufdetail**
Komplettleistung Ausbildung des Traufdetails, Dachrinne als Hängedachrinne im Gefälle, mit Rinnenhaltern und Dachrinnenverbindern an der Traufe montiert., inkl. Traufbohle, Einlaufbleche, aller Anschlüsse, Anfangs- und Endstück, erforderl. Dehner.

Bauteil: Hängerinne
Rinnenform: halbrund
Werkstoff: Stahl verzinkt (VSt)
Wulstdurchmesser: Klasse X
Rinnenhalter: Stahl verzinkt, HA
Dicke Werkstoff: 0,65 mm
Nenngröße Dachrinne: 200 mm
Einbauort: Traufe, Schrägdach
Menge: 32,000 m

**04.02.13 Kehle zum benachbarten Anbau Nord**
Kehle am Fusspunkt zum benachbarten Anbau Nord: Komplettbauteil als innenliegende Rinne mit 2 Ausläufen in die benachbarten Dachrinnen, Anschluss an das Bestandsmauerwerk mit Kappleiste (Einschneiden und versiegeln)

Gesamtlänge ca. 9m
Menge: 1,000 St

**04.02.14 Schneefang Aluminiumrohr**
Schneefangkonstruktion für Blechdach, bestehend aus, auf Dachfalzen befestigten, zweiteiligen, verzinkten Klemmlaschen und einem eingeschobenen Aluminiumrohr.
Rohrgröße: DN 25
Schneefanghöhe: ca. 100 mm

Angeb. Fabrikat: ................................
Menge: 32,000 m

**04.02.15 Dachdurchdringungen**
Menge: 3,000 St

**04.02.16 Laufanlage**
Laufsteg für Schornsteinfeger bestehend aus Verbindungsstücken an den Längsstößen, Laufroststützen, Befestigungslaschen und einer verstärkenden Lattenunterkonstruktion.
Bauteil: Laufsteg
Typ Standfläche: A
Klasse: K1
Material: Stahl, verzinkt
Breite: 250 mm

Angeb. Fabrikat: ...............................................
Menge: 7,000 m

**04.02.17 Dachtritte**
wie vor jedoch als Kurzstück (Tritt)  l= 60cm
Menge: 5,000 St

**04.02.18 Fallrohre inkl. Bögen usw.**
Komplettbauteil Fallrohr bis l=5,8 lfm
Fallrohr für Dachentwässerungsanlagen und Dachrinnen, inkl.  Einlaufkasten/ Öffnung in der Rinne, 2x Bögen, Reinigungsöffnung, aller weiteren Zubehör- und Befestigungsteile, Anschluss an Grundleitung oberhalk OK Terrain
Untergrund: Mauerwerk Vollziegel
Bauteil: Fallrohr
Form: kreisförmig
Befestigung: Rohrschellen mit doppeltem Scharnier
Werkstoff: Titanzink (Zn)
Dicke Werkstoff: mind. 0,65 mm
Nenngröße: DN 100
Menge: 4,000 St

#### Bereich 04.03 Dachfenster

**04.03.1 Dachfenster inkl. Wechsel/ Dachanschlüsse**
Komplettleistung Dachfenster als Entrauchungsfenster inkl. Eindeckrahmen, materiell und farblich passend zur Dachdeckung, fachgerechter Anschluss an die Dach- und Unterdeckung, Dämmung und Dampfbremse.

Zeichnung Nr. ...............(Anlage zum LV)

Schnittstelle der Entrauchungstechnik ist das heraushängende Kabel, das im Weiteren vom Elektrogewerk bauseits anzuschließen ist.

Nenngröße 780 x 1398
Lichtöffnung: 0.72 m²
Luftöffnung:  0,81 m²
Aerodynamisch wirksame Öffnungsgröße: 0.59 m²

Produkt der Planung war:

VELUX Rauchabzugs-Dachfenster GGU MK08
ENERGIE PLUS --66

Angebotenes Produkt:

.............................................................................
Menge: 1,000 St

**04.03.2 Zulage Dachfenster**
Als Zulage zu den vorgenannten Dachfenstern

- Innerer Anschlussrahmen für das vorgenannte Dachfenster aus Massivholz als handwerkliche Anfertigung angepasst an die Dachschalung.
- Erforderliche Auswechslung der Sparrenkonstruktion

nach Architektendetail .................
Menge: 3,000 St

### Titel 90 Stundenlohnarbeiten

**90.1 Stundenlohnarbeiten für Facharbeiter**
Stundenlohnarbeiten für Facharbeiter auf Anweisung der Bauleitung, besonderen Nachweis und inkl. aller Zuschläge
Menge: 5,000 h

**90.2 Stundenlohnarbeiten für Hilfsarbeiter**
Stundenlohnarbeiten für Hilfsarbeiter auf Anweisung der Bauleitung, besonderen Nachweis und inkl. aller Zuschläge
Menge: 5,000 h
